# Muster-Leistungsbeschreibung
Leistungsbeschreibung (GAEB 90, DA81)
Währung: EUR

## Vorbemerkungen & Allgemeines
Datum: 11.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Untergrund Prüfung und Dokumentation gemäß gültigen
Regelwerken.
Einheit: m2

**00001.0002 Untergrundvorbehandlung mit geeigneten Mitteln**
*** Grundposition ZZ 001.0
Untergrundvorbehandlung mit geeigneten Mitteln zur
Erzielung eines sauberen und tragfähigen
Untergrundes, frei von haftungsmindernden
Schichten.
Einheit: m2

**00001.0003 Druckluftstrahlen mit festem Strahlmittel**
*** Wahlposition ZZ 001.1
Untergrundoberfläche durch Druckluftstrahlen mit
festem
Strahlmittel, z. B. geeign. Granulatstrahlmittel,
vorbereiten,
um minderfeste Schichten, Verunreinigung sowie
Altbeschichtungen restlos zu entfernen.
Die Beseitigung des Strahlmittels ist einzukalkulieren.
Angrenzende Bauteile sind zu schützen.

Strahlenergie ist auf den jeweiligen Untergrund
abzustimmen,
ggfs. Sind Probeflächen notwendig.
Die Kosten hierfür sind im Einheitspreis enthalten.
Einheit: m2

**00001.0004 Lokale Stemmarbeiten**
*** Bedarfsposition ohne GB
Lokale Stemmarbeiten an zu bearbeitenden, vorhandenen
Untergründen herstellen. Stemmarbeiten bis

????????..m Länge,

????????..m Höhe,

????????..cm Tiefe.

Abstemmen aller losen und geschädigten
Betonteile an markierten Flächen bis auf
festes Betongefüge.

Bauteil:  ?????????????

Besondere Erschwernisse - nach Möglichkeit
unverzüglicher
Hinweis:

?????????????

Abgetragenes Material wird Eigentum des AN
und ist umweltgerecht nach den Bestimmungen
des Gesetzgebers zu entsorgen. Die örtlich geltenden
Imissionsschutzbestimmungen sind zu beachten.
Einheit: m2
